# Arriba-Pflichtenheft
Leistungsbeschreibung (GAEB DA XML 3.0, DA81)
Projekt: Test-LV
Währung: EUR
Erstellt mit: G&W CALIFORNIA 3000, CALIFORNIA 3000, 08.07.2008

## Rohbau Erd-, Maurer-, Beton- und Stahlbetonarbeiten
Datum: 08.07.2008

*Hinweis*
1. Besonderer Teil

*Hinweis*
1.1Der sachliche Geltungsbereich betrifft alle Bauleistungen - Ausnahmen der Gewerke Gerüstarbeiten, Wasserhaltungsarbeiten...

### 01 Rohbauarbeiten Teil 1

#### 01.11 Erdarbeiten

**01.11.0010 Bordsteine ausbauen und neue setzen**
Bordsteine ausbauen und neue Bordsteine liefern und setzen
Hersteller: '..................................................' (vom Bieter einzutragen)
Typenbezeichnung: '..................................................' (vom Bieter einzutragen
Menge: 24,000 m

#### 01.12 Maurerarbeiten

*Hinweis*
Hinweis:

Die gesamten Arbeiten sind nach DIN 18330 auszuführen.

**01.12.0010 Mauerwerk Außenwand HLzW SFK12 RDK0,9 D 30cm**
STLB-Bau 2008-04 012
Mauerwerk der Außenwand, mit Stoßfugenvermörtelung, Leichthochlochziegel, DIN V 105-100 oder nach Zulassung, HLzW, Festigkeitsklasse 12, Rohdichteklasse 0,9, Mauerwerksdicke 30 cm, Mauermörtel LM 36 DIN V 18580, Wärmeleitfähigkeit Lambda R 0,21 W/(mK), Höhe bis 2,5 m,
Hersteller/Typ '....................................................'
vom Bieter einzutragen.
Menge: 375,000 m2

**01.12.0020 Mauerwerk 1053 / 1 Innenwand 24 cm**
*** Leitbeschreibung
Mauerwerk DIN 1053 Teil 1 als Rezeptmauerwerk oder mit Zuslassung, der Innenwand, Mauerwerksdicke 24 cm, Höhe bis 2,5 m, bestehend aus:
Menge: 280,000 m2
*Unterbeschreibung 1 Mauerziegel 105/1 HLzA 8- 1,4*
Mauerziegel DIN 105 oder nach Zulassung, HlzA, Festigkeitsklasse 8, Rohdichte 1,4, 3DF (240*175*113), MG IIa
Menge: 280,000 m2
